# P-26-357, Schleiden-Dreiborn, Vollausbau Hagefeld
Leistungsbeschreibung (GAEB DA XML 3.2, DA81)
Projekt: P-26-357
Währung: EUR
Erstellt mit: GXML Toolbox V3.3 R20220330, ORCA AVA 25.0.5 - Professional Edition 25.00.05, 26.03.2026

## Vorbemerkungen Leistungsinhalte:
Vorbemerkungen zu den Tiefbau-Kompaktpositionen:

Leistungsinhalte und Ausführungsstandards der Kompaktpositionen für den Leitungs-Tiefbau (Leitungsgräben / Baugruben)

Im Folgenden werden die Leistungs- und Ausführungsstandards der Kompaktpositionen für den Tiefbau des Leistungsabschnittes 1 dieses Leistungsverzeichnisses (LV) beschrieben.

1. Grundlagen der Kompaktpositionen

In den Kompaktpositionen für Leitungsgräben und Baugruben sind alle notwendigen Tiefbau- und Oberflächenwiederherstellungsarbeiten sowie aller administrativen und organisatorischen Leistungen einschließlich Dokumentation entsprechend den Vorgaben des AG enthalten. Die detaillierten Leistungsbeschreibungen sind den folgenden Abschnitten zu entnehmen.

Nach einer vorgegebenen Leistungsverzeichnis- (LV)-Struktur werden die LV-Positionen in Abhängigkeit des Leitungsgraben- bzw. Baugrubentyps sowie der Oberflächenart als Lauf-meter- bzw. Stück-Positionen im LV abgebildet. Zu jedem Standardprofil -Grundposition- gibt es jeweils graben-bzw. baugrubenspezifische Zulagepositionen (z.B. Mehrbreiten, -tiefen, -stärken der Oberfläche, Bodenaustausch usw.).

Die nachfolgende Grafik verdeutlicht die grundsätzliche Abrechnungssystematik am Beispiel eines Leitungsgrabens.

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  Abrechnungssystematik pro lfd. Meter Graben

Die Einheitspreise des LV-Abschnittes 1 beinhalten die nachfolgend aufgeführten Ausführungs- und Leistungsstandards:

2. Ausführungsstandards zu LV-Abschnitt 1

Die nachfolgend angegebenen Grabenbreiten bzw. Baugrubenflächen beziehen sich grundsätzlich auf die Graben- bzw. Baugrubensohle.

 2.1  Abmessungen Leitungsgräben für "Netzbau + Hausanschluss" (Grundpositionen)

Der Abstand Geländeoberfläche bis Grabensohle ist gleich Grabentiefe. Für die Herstellung der Leitungsgräben sind die nachstehenden Grabenprofile einzuhalten (Grabensohle = Grabentiefe):

Profil Grabentiefe  Breite

LG 1  bis 0,60 m 0,3 m
LG 2  bis 0,90 m 0,4 m
LG 3  bis 1,00 m 0,5 m
LG 4  >1,00 m bis 1,25 m 0,6 m
LG 5  > 1,25 m bis 1,50 m 0,7 m
LG 6  > 1,25 m bis 1,50 m 0,8 m

LG N1 bis 0,40 m *) 0,3 m
LG N2 bis 0,60 m *) 0,5 m
*) reduzierte Grabentiefe gilt ausschließlich für die Herstellung in Neubaugebieten

Die angegebenen Breiten sind die lichten Grabenbreiten, gemessen an der Grabensohle.

Zulage zur Grundposition für Mehrtiefen von je vollendeten 25 cm

Zulage zur Grundposition für Mehrbreiten von je vollendeten 10 cm

2.2  Baugruben für den "Netzbau (ohne Hausanschluss)"

Baugruben sind kein Bestandteil des Leitungsgrabens. Gruben zur Herstellung von Standardleitungsverbindungen -Rohrleitungen SW-Naht bzw. PE-Muffe oder Kabelverbindungsmuffen- sind dagegen Bestandteil der Leitungsgräben und in diese einzukalkulieren. Eine separate Vergütung erfolgt nicht.

Die in diesem Leistungsverzeichnisabschnitt aufgeführten Baugruben gelten für folgende Anwendungsfälle:

- - Baugruben für Einbindungen von Gas-/Wasser-Versorgungsleitungen, Einkreuzungen und Abtrennungen
  - Baugruben für die grabenlose Leitungsverlegung (Bohrungen, Pressungen)

Bemessungsgrundlage ist die jeweilige Fläche an der Baugrubensohle in m2 sowie die Baugrubentiefe.

Baugrubentiefen:
< 1,0 m
> 1,0 m bis 1,25 m
>  1,25 m bis 1,50 m *)
>  1,50 m bis 1,75 m *)
Zulage für Mehrtiefen je vollendeten 25 cm für Baugrubentiefen > 1,75 m.
*) inkl. Teilverbau

2.3  Abmessungen Hausanschluss-Baugruben "HBG" (Grundposition)

- Baugruben sind kein Bestandteil des Leitungsgrabens.

- Bei den HA-Baugruben wird zwischen folgenden Typen unterschieden:

- HBG 1: L x B: 1,2 m x 1,0 m, Tiefe: bis 1,0 m

- HBG 2: L x B: 1,5 m x 1,2 m, Tiefe bis 1,25 m

- HBG 3 mit Teilverbau: L x B: 1,5 m x 1,2 m, Tiefe bis 1,50 m

- MGH: Montagegrube an der Hauswand;
L x B: 1,0 m x 0,8 m, Tiefe bis 1,25 m

Zulage zur Grundposition für Mehrtiefen je vollendete 25 cm

3. Abmessungen Sandeinbettung Kabel und Rohrleitungen

- Kabel 5 cm unterhalb des Kabels bzw. der Verbindungsmuffe, 10 cm über Kabelscheitel bzw. Scheitel Verbindungsmuffe)

- Rohrleitungen sind mit 10 cm unterhalb der Rohrauflage und bis 20 cm über Rohrscheitel in Sand einzubetten.

- Liefern und Einbringen eines Trassenwarnbandes ca. 20 cm oberhalb der Leitungszone.

- Alle Maßeinheiten beziehen sich auf den verdichteten Zustand.

4. Leistungsinhalte

Folgende Leistungen sind in die Kompaktpositionen für Leitungsgräben und Baugruben -Grund- und Zulagepositionen- einzukalkulieren:

4.1  Allgemeines

- Den Preisen liegen zum Teil Mischkalkulationen (z.B. Kombination aus Hand- und Maschinen- Schachtung) mit anteiligen Massen- und Leistungsbewertungen zugrunde.
-
- Die Lieferung, Montage und Verarbeitung von Kleinmaterial bzw. Hilfsstoffen, wie z.B. Schmier- und Reinigungsmittel, Kraftstoffe, Schweißmaterialien etc...

- Materialtransportfahrten für den Tiefbau

- Material (z.B. Bord- oder Randsteine, Platten etc.), das bei den Tief- und Oberflächenarbeiten vom Auftragnehmer beschädigt wurde, ist zu ersetzen. Eine diesbezügliche Vergütung erfolgt nicht. Die vorherige Beweissicherung ist Sache des Auftragnehmers.

- Das Einrichten der Baustelle mit allen für die Ausführung der ausgeschriebenen Leistungen erforderlichen Gerätschaften einschließlich Baustellensicherung, Vorhalten, Unterhalten und Räumen dieser Einrichtung, wird nicht gesondert vergütet und ist einzukalkulieren.

- Fußgängerbrücken für Überbrückungsbreiten bis 1,5 m gemäß RSA verkehrssicher und stolperfrei herstellen, vorhalten, ggf. mehrfach umsetzen bzw. später wieder abbauen. Hier-zu zählen auch Stahlplatten zur Errichtung von Notbrücken im Bereich von Einfahrten und einmündenden Straßen. Diese sind in ausreichender Anzahl vorzuhalten und bei Bedarf unentgeltlich einzusetzen

- Maßnahmen zur verkehrsrechtlichen Absicherung der Arbeitsstellen. Diese sind grundsätzlich vom Auftragnehmer durchzuführen und werden nur dann von einem beauftragten Dritt-unternehmen der e-regio erbracht, sofern die Arbeitsstellen einen wesentlichen Eingriff in den Verkehrsablauf zur Folge haben. An dieser Stelle wird auf die [2024-12-03 Besondere Vertragsbedingungen für Bauleistungen (BVB) der e-regio] verwiesen, in denen die vertraglich verpflichtenden Leistungen der verkehrsrechtlichen Absicherung der Arbeitsstellen durch den Auftragnehmer und dem Drittunternehmen geregelt sind.

- Bei Mischoberflächen von Leitungsgräben und Baugruben werden jeweils anteilig die Ober-flächenarten faktorisiert -z.B.: 30% Pflaster, 70% unbefestigt-.

- Bodenaushub, abzufahrendes Oberbaumaterial und wieder verwendungsfähiges Material sind getrennt vorschriftsmäßig zu lagern. Bodenaushub, der
z. B. durch unsachgemäße Lagerung wieder in den Graben gelangt ist, hat der Auftragnehmer unentgeltlich zu entfernen.

- - - Hinweis Kreislaufwirtschaftsgesetz (KrWG): Aufbruch- und Aushubmaterialien sind im Sin-ne des KrWG anderweitig wieder zu verwenden oder ordnungsgemäß zu entsorgen. Folgende Reihenfolge für das Verfüllen von Baugruben und Gräben ist anzustreben:

1. Wiederverwendung des Aushubmaterials
2. Aufbereitung des Aushubmaterials und Wiederverwendung als RC-Material
3. Verwendung von RCL-Material (nur zulässig mit wasserrechtlicher  Erlaubnis)
4. Verwendung von ungebrauchten natürlichen Gesteinskörnungen

4.2  Leistungsinhalte der Grundpositionen für Leitungsgräben und Baugruben

4.2.1 Erdarbeiten

- Boden in den Bodenklassen 1 - 6 nach DIN 18300 in Hand- und/oder Maschinenschachtung ausheben und seitlich bzw. innerhalb der Baustelle nach den technischen Regeln lagern. Die Leitungsgräben und Baugruben sind frei von Oberflächen- und Sickerwasser zu halten.

- Verfüllung der Leitungsgräben und Baugruben gemäß ZTVA-StB. Lagenweise Einbringung und Verdichtung; Handverdichtung in der Leitungszone.

- Grundsätzlich ist der vorgefundene verdichtungsfähige Bodenaushub bei der Grabenverfüllung im Sinne des KrWG wieder zu verwenden.

- Verdrängten Aushub laden, abfahren, verwerten/ordnungsgemäß entsorgen.

- Der wiedereinbaufähige Bodenaushub ist, soweit erforderlich, vor Austrocknung und Nässe sofort nach dem Aushub durch Folie o.ä. abzudecken.

- Sand der Körnung bis 3,0 mm liefern, in Grabenprofilbreite und vorgegebener Stärke in der Leitungszone einbauen und verdichten.

- Verlegung von Trassenwarnband ca. 20 cm oberhalb der Leitungszone.

- Die Sicherung/Freilegung von Leitungen/Schutzrohren innerhalb von Baugruben (Handschachtung)

- Erforderlicher Verbau oder Sicherung nach DIN 4124 bei Graben- bzw. Baugrubentiefen > 1,25 m sind in die jeweiligen LV-Positionen einzukalkulieren. Gleiches gilt für die Zulageposition "Mehrtiefen" im Gas-/Wasserbereich. Sofern Verbau im Sonderfall (z.B. fließender Bo-den) bei Tiefen < 1,25 m notwendig sein sollte, wird dieser nach den Positionen im LV-Abschnitt 3 extra vergütet.

- Schweiß- und Verbindungsgruben bei Hauptrohrverlegungen sind in die Einheitspreise für den laufenden Meter Graben einzukalkulieren. Baugruben für Einbindungen, Einkreuzungen und Abtrennungen werden nach den entsprechenden LV-Positionen gesondert vergütet.

- Ferner sind die zur Festlegung der genauen Trassenführung erforderlichen Suchschlitze in ausreichender Anzahl herzustellen und in die Einheitspreise einzukalkulieren.
Hinweis: Angeordnete gesonderte Suchschlitze außerhalb der Bautätigkeiten werden nach den entsprechenden LV-Positionen gesondert vergütet.

- Unterminieren von Hindernissen, z.B. Gartenmauer.

4.2.2 Oberflächenarbeiten

Es wird zwischen folgenden Oberflächenarten unterschieden:

- Gehweg Asphalt/Beton
- Fahrbahn Asphalt/Beton
- Gehweg Pflaster/Platten
- Fahrbahn Pflaster/Platten
- Provisorische Oberfläche (z.B. in Baustraßen)
- Unbefestigt (Rasen, Mutterboden, Splitt-/Kiesdecken)

Nebenanlagen, wie z.B. Parkbuchten, private Einfahrten etc., sind dem Gehwegbereich zuzuordnen.

- Schneiden der Asphalt- oder Betonoberflächen.

- Aufbruch und Aufnehmen von befestigten und unbefestigten Oberflächen wie z.B. Platten und Pflastersteine, Asphalt, Beton, Mutterboden, Rasensoden, Splitt usw. in der vorgefundenen Stärke inkl. der ungebundenen Tragschichten. Laden, Abfuhr und Entsorgung/Verwertung des nicht wiederverwendbaren Materials.

- Eventuelle besondere Forderungen des Straßenbaulastträgers bei der Wiederherstellung von Oberflächenbefestigungen sind nur in Absprache mit dem AG zulässig.

- Wiederherstellen von Oberflächen aller Art gemäß ZTVA StB, Transporte von der Lagerstelle in Baustellennähe bis zur Einbaustelle sowie alle sonstigen Nebenarbeiten.

- Bei Asphalt- bzw. Betonoberflächen ist in den Einheitspreisen eine bituminöse bzw. betonierte Herstellung von bis zu 10 cm Stärke im Gehwegbereich bzw. 21 cm Stärke im Fahrbahnbereich einschließlich Lieferung aller zur Herstellung erforderlichen Materialien einzukalkulieren.

- In Baustraßen oder bei niedrigen Temperaturen im Winter ist eine provisorische Oberfläche von 15 cm Bitu-Tragdeckschicht herzustellen.

- Ungebundene Tragschichten im Fahrbahnbereich bzw. Gehwegbereich in den erforderlichen Stärken gemäß ZTVA StB wiederherstellen.

- Liefern und Einbauen von Bettungsmaterialien für Pflaster- und Plattenoberflächen.

- Rückschneiden der Asphalt- oder Betonoberfläche gemäß ZTVA StB einschl. Laden, Ab-transport, Verwertung/Entsorgung der nicht wieder verwendbaren Materialien sowie Versiegeln der Fuge nach ZTV Fug-StB01/TL Fug-StB bei den Rohrgräben. Bei punktuellen Auf-brüchen ist auch der Einbau von Fugenschmelzband zulässig.

- Liefern und Einbauen von Materialien für das Versiegeln der Fuge bzw. Fugenschmelzband.

4.3  Leistungsinhalte der Zulagepositionen für Leitungsgräben und Baugruben

Die nachfolgend aufgeführten Leistungen werden über separate Zulagepositionen abgerechnet:

- Bodenaustausch

- Hinweis Kreislaufwirtschaftsgesetz (KrWG): Aufbruch- und Aushubmaterialien sind im Sinne des KrWG anderweitig wieder zu verwenden oder ordnungsgemäß zu entsorgen. Folgende Reihenfolge für das Verfüllen von Baugruben und Gräben ist anzustreben:

1. Wiederverwendung des Aushubmaterials
2. Aufbereitung des Aushubmaterials und Wiederverwendung als RC-Material
3. Verwendung von RCL-Material (nur zulässig mit wasserrechtlicher  Erlaubnis)
4. Verwendung von ungebrauchten natürlichen Gesteinskörnungen

- Die Vergütung des Bodenaustauschs erfolgt nur mit Zustimmung des Baubeauftragten des AG sowie auf Grundlage von Entsorgungsnachweisen.

- zusätzliche Abfuhr und Entsorgung von Böden bis einschließlich Zuordnungsklasse Z1.2 gem. LAGA mit fachgerechter Entsorgung - Unterkante gebundene Tragschicht bis Oberkante Sandeinbettung - aufgrund von fehlender Verdichtungsfähigkeit, behördlichen Auflagen, die eine Bodenlagerung an der Baustelle nicht zulassen und eine Zwischenlagerung, z.B. aufgrund nicht vorhandener Flächen, nicht möglich ist. Die Entsorgungs-nachweise sind dem AG unaufgefordert vorzulegen.

- Lieferung und Einbau von Bodenaustauschmaterial.

In die Zulage-Position ist ein vollständiger Bodenaustausch einzukalkulieren. Falls der Bodenaustausch nur anteilig erfolgt, werden beim Aufmaß entsprechende Faktoren, z.B. 0,5 bei 50% Bodenaustausch, zugrunde gelegt. Die entsprechenden Entsorgungsnachweise sind dem AG unaufgefordert vorzulegen.

Bei Entsorgung von Böden > Z1.2 erfolgt eine zusätzliche Vergütung der beim Transport entstehenden Kosten entsprechend dem Aufwand durch den AN. Die diesbezüglichen Mehraufwendungen werden nach den Positionen im LV-Abschnitt 2 "Zusätzliche Leistungen Tiefbau" vergütet.

- Mehrstärken bei Bitu- bzw. Betonoberflächen

Überschreiten die bituminösen Deck- und Tragschichten eine Gesamtstärke von 10 cm im Gehweg bzw. 21 cm in der Fahrbahn, so werden die entsprechenden Mehrstärken mit je vollendete 2 cm als Zulage vergütet.

- Mehrtiefen bei Baugruben/Leitungsgräben

Überschreiten die Standardprofile für Baugruben bzw. Leitungsgräben die in diesem LV vorgegebenen maximalen Tiefen, so werden die jeweiligen Mehrtiefen mit einer Stärke von je vollendeten 25 cm abgerechnet. Die Position kann ggf. mehrfach angewendet werden. Basis ist die gemessene Tiefe ab Oberkante Oberfläche bis Graben- Baugrubensohle. Ein ggf. erforderlicher Verbau ist mit einzukalkulieren.

- Mehrbreiten Leitungsgräben

Die Position gilt als Zulage zu den Standardprofilen für Leitungsgräben. Die Vergütung erfolgt für je vollendete 10 cm Grabenmehrbreite, gemessen an der Grabensohle.

## 01 Leistungs- und Preisverzeichnis Strom, e-regio

### Titel 1 Tiefbau- und Oberflächenarbeiten, Kabel- und Rohrleitungen

*Hinweis: Hinweis:*
Die ausführlichen Leistungsinhalte und Ausführungsstandards der folgenden Kompaktpositionen für den Tiefbau sind den Vorbemerkungen dieses LV´s zu entnehmen.

#### Bereich 1.1 Herstellung von Leitungsgräben Strom, Gas, Wasser einschließlich Hausanschlüsse

*Hinweis: Hinweis: Herstellung von Leitungsgräben Strom, Gas, Wasser einschließlich Hausanschlüsse*
Leitungsgraben (LG1) herstellen mit befestigter Oberflächenwiederherstellung

##### Abschnitt 1.1.01 Leitungsprofil LG1; Grabentiefe bis 0,6 m, lichte Grabenbreite 0,3 m

**1.1.01.10 LV250002 Leitungsgraben LG1 herstellen - BxT= 0,3m x 0,6m - Gehweg Platten/Pflaster**
Leitungsgraben LG1 herstellen - BxT= 0,3m x 0,6m - Gehweg Platten/Pflaster
Menge: 105,000 m

**1.1.01.20 LV250006 Leitungsgraben LG1 herstellen - BxT= 0,3m x 0,6m - unbefestigte Oberfläche**
Leitungsgraben LG1 herstellen - BxT= 0,3m x 0,6m - unbefestigte Oberfläche
Menge: 35,000 m

**1.1.01.30 LV250007 Zulage Leitungsgraben LG1 - BxT= 0,3m x 0,6m - für vollständigen Bodenaustausch**
Zulage Leitungsgraben LG1 - BxT= 0,3m x 0,6m - für vollständigen Bodenaustausch
Menge: 105,000 m

**1.1.01.40 LV250008 Zulage Leitungsgraben LG1 - BxT= 0,3m x 0,6m - für je vollendete 2 cm Bitu-/Beton-Mehrstärke**
*** Bedarfsposition ohne GB
Zulage Leitungsgraben LG1 - BxT= 0,3m x 0,6m - für je vollendete 2 cm Bitu-/Beton-Mehrstärke
Menge: 1,000 m

**1.1.01.50 LV250009 Zulage Leitungsgraben LG1 - BxT= 0,3m x 0,6m - für je vollendete 10 cm Grabenmehrbreite**
*** Bedarfsposition ohne GB
Zulage Leitungsgraben LG1 - BxT= 0,3m x 0,6m - für je vollendete 10 cm Grabenmehrbreite
Menge: 1,000 m

##### Abschnitt 1.1.02 Leitungsprofil LG2; Grabentiefe bis 0,9 m, lichte Grabenbreite 0,4 m

**1.1.02.10 LV250012 Leitungsgraben LG2 herstellen - BxT= 0,4m x 0,9m - Fahrbahn Asphalt/Beton bis 21 cm Stärke**
Leitungsgraben LG2 herstellen - BxT= 0,4m x 0,9m - Fahrbahn Asphalt/Beton bis 21 cm Stärke
Menge: 160,000 m

**1.1.02.20 LV250016 Zulage Leitungsgraben LG2 - BxT= 0,4m x 0,9m - für vollständigen Bodenaustausch**
Zulage Leitungsgraben LG2 - BxT= 0,4m x 0,9m - für vollständigen Bodenaustausch
Menge: 160,000 m

**1.1.02.30 LV250017 Zulage Leitungsgraben LG2 - BxT= 0,4m x 0,9m - für je vollendete 2 cm Bitu-/Beton-Mehrstärke**
*** Bedarfsposition ohne GB
Zulage Leitungsgraben LG2 - BxT= 0,4m x 0,9m - für je vollendete 2 cm Bitu-/Beton-Mehrstärke
Menge: 1,000 m

**1.1.02.40 LV250018 Zulage Leitungsgraben LG2 - BxT= 0,4m x 0,9m - für je vollendete 10 cm Grabenmehrbreite**
*** Bedarfsposition ohne GB
Zulage Leitungsgraben LG2 - BxT= 0,4m x 0,9m - für je vollendete 10 cm Grabenmehrbreite
Menge: 1,000 m

##### Abschnitt 1.1.07 Leitungsprofil LG N1; Leitungsgräben in Neubaugebieten

*Hinweis: Hinweis: mit einer reduzierten Grabentiefe von bis zu 0,4 m und einer Grabenbreite von 0,3 m herstellen*

**1.1.07.10 LV250057 Leitungsgraben LG N1 herstellen - BxT= 0,3m x 0,4m - unbefestigte Oberfläche**
Leitungsgraben LG N1 herstellen - BxT= 0,3m x 0,4m - unbefestigte Oberfläche
Menge: 110,000 m

#### Bereich 1.2 Herstellung von Baugruben Strom, Gas, Wasser für Netzleitungen

##### Abschnitt 1.2.01 Baugrube Netz (BGN 100); Baugrubentiefe bis 1,0 m

**1.2.01.10 LV250065 Baugrube BGN 100 herstellen - Baugrubentiefe bis 1,0m - Gehweg Platten/Pflaster**
Baugrube BGN 100 herstellen - Baugrubentiefe bis 1,0m - Gehweg Platten/Pflaster
Menge: 5,000 m²

**1.2.01.20 LV250066 Baugrube BGN 100 herstellen - Baugrubentiefe bis 1,0m - Fahrbahn Asphalt/Beton bis 21 cm Stärke**
Baugrube BGN 100 herstellen - Baugrubentiefe bis 1,0m - Fahrbahn Asphalt/Beton bis 21 cm Stärke
Menge: 2,000 m²

**1.2.01.30 LV250069 Baugrube BGN 100 herstellen - Baugrubentiefe bis 1,0m - unbefestigte Oberfläche**
Baugrube BGN 100 herstellen - Baugrubentiefe bis 1,0m - unbefestigte Oberfläche
Menge: 6,000 m²

**1.2.01.40 LV250070 Zulage Baugrube BGN 100 - Baugrubentiefe bis 1,0m - für vollständigen Bodenaustausch**
*** Bedarfsposition ohne GB
Zulage Baugrube BGN 100 - Baugrubentiefe bis 1,0m - für vollständigen Bodenaustausch
Menge: 1,000 m²

**1.2.01.50 LV250071 Zulage Baugrube BGN 100 - Baugrubentiefe bis 1,0m - für je vollendete 2 cm Bitu-/Beton-Mehrstärke**
*** Bedarfsposition ohne GB
Zulage Baugrube BGN 100 - Baugrubentiefe bis 1,0m - für je vollendete 2 cm Bitu-/Beton-Mehrstärke
Menge: 1,000 m²

#### Bereich 1.4 Grabenlose Rohrverlegung / Schutzrohre

##### Abschnitt 1.4.01 Bohrungen/Pressungen (B/P)

*Hinweis: Hinweis: Grabenlose Rohrverlegung / Schutzrohre*
- Grabenlose Rohrverlegung von Produkten- oder Mantelrohren einschl. aller Nebenleistungen (im Wurzelbereich von Bäumen ist die DIN 18920 zu beachten).

- Pressungen mittels Bodenverdrängungsgerät sind bis Durchmesser Da110 / DN100 durchführbar. Bei größeren Schutzrohrdurchmessern wird vom Straßenbaulastträger mind. ein kombiniertes Bohr-/pressverfahren verlangt.

- Das Schutzrohr wird vom AG gestellt.

- Im Einheitspreis der Position "Produkten- oder Mantelrohr grabenlos verlegen" sind folgende Leistungen enthalten:

- Rohrkanal einschl. Schutzrohr, z.B. mittels Bodenverdrängungsgerät, herstellen. Bei Fehlpressungen/-HZB werden 50% der tatsächlichen Press-/Bohrlänge vergütet, inkl. der Übernahme von 50% einer nicht mehr zu bergenden Bodenverdrängungsrakete, sofern die Pressung/Bohrung von dem AG ausdrücklich angeordnet wurde und die Fehlpressung/-HZB vom AN nicht zu vertreten ist.

- Liefern, Auf- und Abladen, Transportieren/Abtransportieren, Ein-, Aus- und Umbauen sowie Vorhalten aller erforderlichen Vorrichtungen und Geräte

- Dokumentation, Vermessung der Baumaßnahme, Übergabe von Bohrprotokollen, ggf. Zugprotokolle.

Sofern Unklarheit über die Lage der unterirdischen Anlagen im Baubereich besteht, sind, in Abstimmung mit dem AG-Beauftragten, Suchschlitze anzulegen. Diese werden über separate Positionen gesondert vergütet.

- Als Abrechnungslänge gilt die zum Zweck der Leitungsverlegung grabenlos hergestellte Strecke abzüglich der Baugruben.

- Die Tiefbau- und Oberflächenarbeiten für die erforderlichen Baugruben (Start- und Zielgrube) sind nach den jeweiligen LV-Positionen abzurechnen.

**1.4.01.10 LV250133 Bohrungen/Pressungen bis da 63/DN 50**
*** Bedarfsposition ohne GB
Bohrungen/Pressungen bis da 63/DN 50
Menge: 1,000 m

**1.4.01.20 LV250135 Bohrungen/Pressungen bis da 110/da125/DN100**
*** Bedarfsposition ohne GB
Bohrungen/Pressungen bis da 110/da125/DN100
Menge: 1,000 m

##### Abschnitt 1.4.03 Verlegung von Schutzrohren

**1.4.03.10 LV250145 Kunststoff-Mantelrohre (Schutzrohre) aller Art bis da 63 verlegen**
*** Bedarfsposition ohne GB
Kunststoff-Mantelrohre (Schutzrohre) aller Art bis dA 63, verlegen bzw. vorhandene Rohre aufnehmen oder umlegen inkl. Bogen, Übergänge, Abstandshalter etc.
Menge: 1,000 m

**1.4.03.20 LV250146 Kunststoff-Mantelrohre (Schutzrohre) aller Art > da 63 bis da 160 verlegen**
Kunststoff-Mantelrohre (Schutzrohre) aller Art > dA 63 bis dA 160, verlegen bzw. vorhandene Rohre aufnehmen oder umlegen inkl. Bogen, Übergänge, Abstandshalter etc.
Menge: 145,000 m

### Titel 2 Zusätzliche Leistungen - Tiefbau

#### Bereich 2.1 Zusätzliche Leistungen für Leitungsgräben/Baugruben

##### Abschnitt 2.1.02 Abbruch Beton/Mauerwerk/Fels (BK 7)

*Hinweis: Hinweis: Abbruch Beton/Mauerwerk/Fels (BK 7)*
Diese Positionen gelten als Zulage zu den Leitungsgräben bzw. Baugruben nach Genehmigung durch den AG-Beauftragten.

**2.1.02.10 LV250151 Zulage für den Abbruch von schwer lösbaren Fels (BK 7) einschließlich Abfuhr und Entsorgung**
Zulage für den Abbruch von schwer lösbaren Fels (BK 7) einschließlich Abfuhr und Entsorgung.
Menge: 16,000 m³

##### Abschnitt 2.1.04 Leitungs-/Kabelsicherung

*Hinweis: Hinweis: Leitungs-/Kabelsicherung*
Sicherung von im Graben befindlichen Kabeln und Rohr-leitungen nach Genehmigung durch den jeweiligen Verteilnetzbetreiber.

**2.1.04.10 LV250153 Sicherung Leitungsbündel bis 0,5 m Breite und 0,5 m Höhe in Längsrichtung**
*** Bedarfsposition ohne GB
Vorhandene Leitungen, Rohre und Kabel in Längsrichtung freilegen, in ihrer Lage vor äußeren Einwirkungen schützen, evtl. von Hand abdecken, aufhängen oder anderweitig fixieren sowie herstellen der ursprünglichen Leitungslage. Einsanden der rückverlegten Leitungen im Graben und vorgefundenen Schutz wiederherstellen, fehlende Materialien ergänzen. Leitungsbündel bis 0,5 m Breite und 0,5 m Höhe werden als ein Stück gemessen; je m Graben.
Ist nicht anzuwenden bei vorgefundenen Leitungen in Längsrichtigung, die nicht in ihrer Lage verändert werden müssen, sondern nur freigelegt werden.
Menge: 1,000 m

**2.1.04.20 LV250154 Sicherung Leitungsbündel bis 0,8 m Breite quer zum Graben**
Im Graben kreuzende Kanäle, Rohrleitungen bzw. Kabel freilegen, sichern und befestigen einschl. aller erforderlichen Nebenarbeiten.
Behinderungen (Kabel-/Rohrpakete) sowie Kanäle innerhalb von 0,8 m Breite quer zum Graben gelten als ein Stück!
Menge: 10,000 Stk

**2.1.04.30 LV250590 Sicherung Leitungsbündel bis 0,8 m Breite quer zum Graben (Telekommunikationsleitungen LWL Lehrrohr)**
Im Graben kreuzende LWL Leerrohrpakete freilegen, sichern und befestigen einschl. aller erforderlichen Nebenarbeiten.
Behinderungen (Kabel-/Rohrpakete) sowie Kanäle innerhalb von 0,8 m Breite quer zum Graben gelten als ein Stück!
Menge: 10,000 Stk

**2.1.04.40 LV250596 Sicherung Leitungsbündel bis 0,5 m Breite und 0,5 m Höhe in Längsrichtung (Telekommunikationsleitungen LWL Lehrrohr)**
*** Bedarfsposition ohne GB
Vorhandene LWL Leerrohrpakete in Längsrichtung freilegen, in ihrer Lage vor äußeren Einwirkungen schützen, evtl. von Hand abdecken, aufhängen oder anderweitig fixieren sowie herstellen der ursprünglichen Leitungslage. Einsanden der rückverlegten Leitungen im Graben und vorgefundenen Schutz wiederherstellen, fehlende Materialien ergänzen. Leitungsbündel bis 0,5 m Breite und 0,5 m Höhe werden als ein Stück gemessen; je m Graben.
Ist nicht anzuwenden bei vorgefundenen Leitungen in Längsrichtigung, die nicht in ihrer Lage verändert werden müssen, sondern nur freigelegt werden.
Menge: 1,000 m

##### Abschnitt 2.1.05 Randbefestigungen

*Hinweis: Hinweis: Randbefestigungen*
Bordsteine oder Rasenkantensteine aus Beton- oder Naturstein einschl. Bogensteine, Flügelsteine und abgesenkte Bordsteine, Fundament und Rückenstütze aufnehmen, Beton und Mörtelreste beseitigen, auf der Baustelle lagern, später in Fundamentbeton höhen- und fluchtgerecht verlegen und mit einer 15 cm breiten Rückenstütze aus Beton C 12 /15 versehen, als Zulage zu den Aushubpositionen.
Eventuell notwendige Gehrungsschnitte und Passstücke sind mit einzurechnen.

**2.1.05.10 LV250155 Rasenkanten bzw. Einfassungssteine bis 10 cm Breite aufnehmen und wieder einbauen**
Rasenkanten bzw. Einfassungssteine bis 10 cm Breite, einschl. Unterbeton und Rückenstütze, aufnehmen und wieder einbauen. Eventuell notwendige Gehrungsschnitte und Passstücke sind mit einzurechnen.
Menge: 15,000 m

**2.1.05.20 LV250156 Bordsteine aller Art mit einer Breite > 10 cm aufnehmen und wieder einbauen**
Bordsteine aller Art mit einer Breite > 10 cm (z.B. Hoch-, Rund-, Tiefbordsteine), einschl. Unterbeton und Rückenstütze, aufnehmen und wieder einbauen. Eventuell notwendige Gehrungsschnitte und Passstücke sind mit einzurechnen.
Menge: 15,000 m

**2.1.05.30 LV250157 Rinnenplatten /-pflaster einzeilig, einschl. Unterbeton aufnehmen und wieder herstellen**
Bordsteine aller Art mit einer Breite > 10 cm (z.B. Hoch-, Rund-, Tiefbordsteine), einschl. Unterbeton und Rückenstütze, aufnehmen und wieder einbauen. Eventuell notwendige Gehrungsschnitte und Passstücke sind mit einzurechnen.
Menge: 15,000 m

#### Bereich 2.2 Besondere Leistungen

##### Abschnitt 2.2.01 Oberflächen-Reststreifen; Oberflächenmehrarbeiten

*Hinweis: Hinweis: Oberflächen-Reststreifen; Oberflächenmehrarbeiten innerhalb und außerhalb der Leitungstrasse*
Die nachstehenden Positionen sind ausschließlich für die folgenden Anwendungen bestimmt:
1. Reststreifen gemäß ZTV A-StB
2. Reparatur defekter Oberflächen
3. Oberflächenmehrarbeiten auf Veranlassung durch die Stadt
4. Endgültiger Einbau einer Verschleißschicht nach Provisorien
Abtreppungen gemäß ZTV A-StB sind grundsätzlich Bestandteil der Einheitspreise für die Leitungsgraben- bzw. Baugrubenerstellung und in diese einzukalkulieren.
Bei Ansatz von Mehrflächen sind die Abtreppungen gemäß ZTV A-StB von der er-stellten Mehrflächengröße in Abzug zu bringen.
Für den Oberflächenaufbruch sowie der Wiederherstellung gelten die Leistungsinhalte der Beschreibungen in den Vorbemerkungen zu den Tiefbau-Kompaktpositionen.

**2.2.01.10 LV250160 Oberflächenaufbruch und -wiederherstellung - Gehweg Platten/Pflaster**
*** Bedarfsposition ohne GB
Oberflächenaufbruch und -wiederherstellung - Gehweg Platten/Pflaster
Menge: 1,000 m²

**2.2.01.20 LV250162 Oberflächenaufbruch und -wiederherstellung - Fahrbahn Asphalt bis 21 cm Stärke**
*** Bedarfsposition ohne GB
Oberflächenaufbruch und -wiederherstellung - Fahrbahn Asphalt bis 21 cm Stärke
Menge: 1,000 m²

**2.2.01.30 LV250165 Zulage für je vollendete 2 cm Bitu-/Beton-Mehrstärke**
*** Bedarfsposition ohne GB
Zulage für je vollendete 2 cm Bitu-/Beton-Mehrstärke
Menge: 1,000 m²

##### Abschnitt 2.2.02 Herstellung von Rasenflächen, Mutterboden außerhalb der Leitungstrasse

*Hinweis: Hinweis: Herstellung von Rasenflächen, Mutterboden außerhalb der Leitungstrasse*
Die Positionen kommen nur auf besondere Anweisung des AG-Beauftragten zum Ansatz, wenn im freien Feld außerhalb des Leitungsgrabens bzw. Baugruben ein größerer Arbeitsstreifen benötigt wird und der Boden abgetragen und wiederhergestellt werden muss.

Die Wiederherstellung im Graben- bzw. Baugrubenbereich ist bereits in den entsprechenden Kompaktpositionen für unbefestigte Oberflächen enthalten und wird nicht gesondert vergütet. Dementsprechend sind die Oberflächen der Leitungstrasse beim Aufmaß von der Gesamtfläche in Abzug zu bringen.

**2.2.02.10 LV250167 Mutterboden (Oberboden) bis 30 cm Stärke - außerhalb der Trasse - abtragen und wieder einbauen**
*** Bedarfsposition ohne GB
Mutterboden (Oberboden) bis 30 cm Stärke - außerhalb der Trasse - abtragen und wieder einbauen
Menge: 1,000 m²

**2.2.02.20 LV250168 Rasen außerhalb der Trasse aussähen, anwalzen und wässern, einschl. Lieferung der Rasensaat**
*** Bedarfsposition ohne GB
Rasen außerhalb der Trasse aussähen, anwalzen und wässern, einschl. Lieferung der Rasensaat
Menge: 1,000 m²

##### Abschnitt 2.2.04 Betonarbeiten

**2.2.04.10 LV250173 Beton C8/10 liefern, einbringen und verdichten**
*** Bedarfsposition ohne GB
Beton C8/10 liefern, einbringen und verdichten
Beton gem. DIN 1045 (DIN EN 206), jeweils in der neuesten Fassung, als Füllbeton für Unterfangungen, Hinterfüllungen, Schachtsohlen u. ä. in erdfeuchter Konsistenz einschließlich der eventuell erforderlichen Schalung, ggf. ebenflächig abziehen, abreiben und nachbehandeln.
Menge: 1,000 m³

##### Abschnitt 2.2.05 Suchschlitze auf Anordnung des AG

*Hinweis: Hinweis: Suchschlitze auf Anordnung des AG*
Grundsätzlich sind zur Festlegung der Trassenführung erforderliche Suchschlitze in ausreichender Anzahl herzustellen und in die Einheitspreise einzukalkulieren.
Vom AG darüber hinaus angeordnete gesonderte Suchschlitze außerhalb der Bautätigkeiten werden nach den folgenden LV-Positionen gesondert vergütet.

**2.2.05.10 LV250176 Suchschlitze für Kabel und Rohre bis 1,75 m Tiefe in befestigter Oberfläche herstellen**
*** Position entfällt
Suchschlitze für Kabel und Rohre bis 1,75 m Tiefe in befestigter Oberfläche herstellen (Bodenaushub und -verfüllung incl. Verdichtung sowie Oberflächenarbeiten).
Menge: 1,000 Stk

**2.2.05.20 LV250177 Suchschlitze für Kabel und Rohre bis 1,75 m Tiefe in unbefestigter Oberfläche herstellen**
*** Position entfällt
Suchschlitze für Kabel und Rohre bis 1,75 m Tiefe in unbefestigter Oberfläche herstellen.
Menge: 1,000 Stk

### Titel 4 Elektromontagen Strom

#### Bereich 4.3 Elektrische Einrichtungen NS

##### Abschnitt 4.3.02 NS Schaltschränke

**4.3.02.10 LV250313 NS-Schaltschrank, Zähleranschluss-, SB- oder Hausanschlusssäule setzen, inkl. Tiefbau**
Niederspannungs-Schaltschrank, Zähleranschluss-, SB- oder Hausanschlusssäule setzen, inkl. Ausheben und Verfüllen einer Baugrube in Böden der Bodenklassen 1-6 Aushub seitlich zwischenlagern, überschüssigen Aushub entsorgen, Wiederherstellung ungebundener Oberfläche, Setzen des Sockels und Montage bei mehrteiligem Schrank. Verlegen von Erdseil bis zu einem Querschnitt von 35 qmm im offenen Graben und 2,5 m isolierter Erdleiter aus Schrank herausführen.
Menge: 1,000 Stk

**4.3.02.20 LV250314 NS-Schaltschrank, Zähleranschluss-, SB- oder Hausanschlusssäule demontieren, inkl. Tiefbau**
Niederspannungs-Schaltschrank, Zähleranschluss-, SB- oder Hausanschlusssäule demontieren, inkl. Ausheben und Verfüllen der Baugrube in Böden der Bo-denklassen 1-6, Lieferung von verdichtungsfähigem Verfüllmaterial; Ggf. vorhandenes Fundament abbrechen und entsorgen.
Menge: 1,000 Stk

#### Bereich 4.6 Verlegung von Kabeln und Erdungen, sonstige Kabelarbeiten (MS + NS)

##### Abschnitt 4.6.01 Verlegung von Kabeln und Erdungen

*Hinweis: Hinweis: Verlegung von Kabeln und Erdungen*
Vorhaltung von Geräten und Werkzeugen. Kabel vom stehenden Kabelwagen oder durch Ausrollen eines Kabelringes unter Einhaltung der Richtlinie "Bauweise Kabellegung" in vorhandenen Graben oder Leerrohr einziehen. Die Bereitstellung eines LKW sowie eines Kabelwagens inkl. Kabeltransport sind in den Positionen enthalten. Liefern von Trassenwarnband.
Verlegung mehrerer Systeme in einem Graben sind alle 2 m versetzt mit, vom AG bereitgestellten, Kabelbezeichnungsschlaufen zu kennzeichnen. Bei Verlegung von Mittelspannungssystemen sind diese alle 2 m mit Bündelschellen nach System gegliedert zu bündeln.

**4.6.01.10 LV250344 Kabel bis 3,5 kg/m legen/ziehen**
Kabel bis 3,5 kg/m legen/ziehen
Menge: 685,000 m

**4.6.01.20 LV250593 Kabelsysteme über 4,5 kg/m legen/ziehen**
*** Bedarfsposition ohne GB
Kabelsysteme über 4,5 kg/m legen/ziehen.

Mittelspannungserdkabel bis zu einem Leiterquerschnitt von 3x1x400 qmm verlegen.
Menge: 1,000 m

##### Abschnitt 4.6.02 Verlegung von Erdungen

**4.6.02.10 LV250349 Erdungsseil in vorhandenen Graben legen**
Erdungsseil unter Einhaltung der allgemeinen Regeln der Technik in vorhandenen Graben legen.
Menge: 60,000 m

### Titel 6 Regieleistungen / Materiallieferungen

#### Bereich 6.1 Stundenverrechungssätze

*Hinweis: Hinweis: Stundenverrechungssätze*
- Nachstehend aufgeführte Positionen gelten für Arbeiten, die im Zusammenhang mit Arbeiten nach diesem Leistungsverzeichnis stehen und die nicht nach den im LV genannten Leistungspositionen abgerechnet werden können. Sie können nur auf Anordnung des AG-Beauftragten in Ansatz gebracht werden.
- Die Auslösevergütung ist in den Sätzen für die Normalstundenvergütung enthalten.
- Für die Vergütung der Stundenlohn-Arbeiten wird ein Mittellohn zugrunde gelegt. Dieser setzt sich aus einem Mischpreis zusammen, der die gesamte Bandbreite aller Qualifikationen (z.B. Vorarbeiter, Facharbeiter, Helfer etc.) abdeckt.

**6.1.10 LV250562 Normalstunden (Mittellohn)**
Normalstunden (Mittellohn)
Menge: 10,000 h

#### Bereich 6.2 Gestellung von Maschinen und Geräten (ohne Bedienung)

*Hinweis: Hinweis: Gestellung von Maschinen und Geräten, auf Anforderung*
Gestellung von Maschinen und Geräten, auf Anforderung des AG-Beauftragten; gerechnet ab Einsatzort und nach tatsächlich angefallenen Einsatzzeiten einschließlich An- und Abtransport sowie Vorhaltung einschl. Betriebs- und Schmierstoffe. Verrechnet werden nur Einsatzzeiten und keine Warte- oder Stillstandszeiten.

**6.2.10 LV250568 Lkw über 7,5 to**
*** Bedarfsposition ohne GB
Lkw über 7,5 to
Menge: 1,000 h

**6.2.20 LV250571 Bagger über 4,0 t Gesamtgewicht**
*** Bedarfsposition ohne GB
Bagger über 4,0 t Gesamtgewicht
Menge: 1,000 h

#### Bereich 6.3 Materiallieferungen Tiefbau

*Hinweis: Hinweis: Materiallieferungen Tiefbau*
Lieferung von Ersatzmaterialien frei Baustelle nur nach vorheriger Genehmigung vom AG-Beauftragten. Die Einbaumaterialien werden im verdichteten Zustand abgerechnet. Die Materiallieferungen, wie Sand, Kies, Bitukies, Asphaltbeton etc., sind in den Kompaktpositionen für Leitungsgräben und Baugruben bereits enthalten und kommen deshalb hier nur in bestimmten Ausnahmefällen, z.B. bei Ersatz größerer Plattenflächen (bei Bruch bzw. Veranlassung Dritter), zum Ansatz.

**6.3.10 LV250586 Bordsteine (aller Art und Größen)**
Bordsteine (aller Art und Größen)
Menge: 10,000 m

**6.3.20 LV250588 Betonpflaster**
*** Bedarfsposition ohne GB
Betonpflaster
Menge: 1,000 m²

**6.3.30 LV250587 Rinnenpflaster**
*** Bedarfsposition ohne GB
Rinnenpflaster
Menge: 1,000 m²

USt %: 19,00
